# WDVS
Angebotsaufforderung (GAEB 90, DA83)
Währung: EUR

## WDVS + Gerüste, MH, Goetheplatz 1
Datum: 04.06.25

*Hinweis*
BAUVORHABEN: Mülheim, Goetheplatz 1

GEWERK:  WÄRMEDÄMM-PUTZFASSADE
  -Dünnschicht-

Angaben zum Bauwerk

Baustelleneinrichtung erfolgt für alle beauftragten
Objekte
Die Gebäude sind 4- geschossig und bestehen aus:

- Kellergeschoß
- Erdgeschoß
- 1. Obergeschoß
- 2. Obergeschoß
- 3. Obergeschoß
- Dachgeschoß
(Satteldach mit Abwalmungen)

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung NRW

Im Zuge der Gerüstarbeiten sind sämtliche
Dokumentationen (z.B. Aufbau- und Verwendungsanleitung,
Statikberechnungen bei Abweichungen von der
Regelausführung, Prüfprotokolle der Gerüstfreigabe)
anzufertigen und auf Verlangen dem AG vorzulegen.

Hier sind die Vorgaben des Herstellers, bei der Auswahl
der Untergrundsmaterialien zu beachten und einzuhalten,
dies gilt auch für die Verlegerichtlinen des
Herstellers.
Für Ausführung und Anwendung gelten die neuesten
technischen Richtlinien und Herstellervorschriften.

Bei Leistungen die nach Fertigstellung nicht mehr
sichtbar bzw. prüfbar sind, ist durch den AN eine
Fotodokumentation den Abrechnungsunterlagen
unaufgefordert beizulegen.

Die bautechtechnischen- und bauaufischtlichen
Nachweise, die Übereinstimmungserklärung und die
Fachunternehmerbescheinigung sind dem AG mit Abnahme,
spätestens mit der Rechnung einzureichen.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

Abreißprobe zur Prüfung der Eignung des Untergrundes /
Altputzes

Zur Prüfung der Tragfähigkeit des Untergrundes ist eine
Abreißprobe durchzuführen. Dazu ist eine Fläche von ca.
40 x 40 cm mit Klebe- und Armierungsmörtel zu
überarbeiten. In das obere Drittel  ist
alkaliresistentes  Gewebe (ca. 40 x 60 cm), so
einzubauen, dass 20 cm überstehen. Nach 7 Tagen ist an
dem überstehenden Gewebe zu reißen. Löst sich das
Gewebe aus dem Armierungsmörtel, ist der Altputz
tragfähig; löst sich der Armierungsmörtel von der Wand,
ist der Altputz nicht tragfähig und muss entfernt
werden.

*Hinweis*
Folgende  Ausführungstermine sind zwingend einzuhalten:

Baubeginn: 18.08.2025
Fertigstellung: 01.10.2025 (Abrüsten)

*Hinweis*
Weitere Hinweise für die Kalkulation
----------------------------------------------------

in den Einheitspreisen sind neben den Nebenleistungen
nachstehende Leistungen enthalten, wenn in der
Leistungsbeschreibung keine eigene Position dafür
vorgesehen ist:

Die Sicherung der Verkehrs-, Versorgungs- und
Entsorgungsanlagen im Bereich des Baugeländes sowie die
Durchführung der erforderlichen Maßnahmen der
verkehrspolizeilichen Sicherung.

Das Einholen der Genehmigungen für Strassen- und
Bürgersteigabsperrungen, bzw.

  Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.

Das Herstellen von bis zu 0,50 m² grossen mobilen
Musterflächen nach Vorauswahl vorliegender
Farbvorschläge.

Die endgültige Farbangabe erfolgt an Hand der
Musterflächen.

Zur Kalkulation ist eine Farbe mit dem Grundton
"hellgetönt" vorzusehen.

Farbtonstufen:

hellgetönt entspricht Hellbezugswerten  51 -100

mittelgetönt entspricht Hellbezugswerten  26 - 50

sattgetönt entspricht Hellbezugswerten  25 - 11

  Voll- oder entspricht Hellbezugswerten  0 - 10

Sonderton

Die in der Leistungsbeschreibung angegebenen Produkte
gelten als Qualitätsbeispiel und schaffen für alle
Anbieter eine einheitliche Kalkulationsgrundlage. Sie
werden durch Angebotsabgabe Bestandteil des Angebotes.
Die Bauleitung behält sich vor, von allen zur Anwendung
kommenden Stoffen Proben zu entnehmen und auf Qualität
und Eignung untersuchen zu lassen.

Vor Angebotsabgabe wird eine eigenständige Besichtigung
der  Gebäude und der Bauumfeldes empfohlen. Gemeinsame
Ortsbesichtigungen finden nicht statt. Der Bieter hat
sich selbst an der Baustelle ausreichend zu
informieren.

Sonstiges
---------------

Alle Leistungen umfassen auch die Lieferung der
dazugehörigen Stoffe und Bauteile einschl. Abladen und
Lagern auf der Baustelle, wenn in der
Leistungsbeschreibung nichts anderes vorgeschrieben
ist.

Die Anlieferung sämtlicher zur Ausführung kommenden
Stoffe muss in der Originalverpakung erfolgen

Es sind die Richtlinien des Werkstoffherstellers zu
berücksichtigen. Bei Systemaufbauten dürfen nur die
Stoffe
eines Herstellers verwendet werden

Flächen mit Abläufen, insbesondere
Kellerausgangstreppen sind ständig von anfallendem
Schutt vollständig freizuhalten, so daß das anfallende
Tagwasser sicher abfliesen kann.

Ebenso sind die Regenstandrohre dauerhaft abzudecken,
so daß es hier zu keiner Verstopfung der Grundleitung
kommen kann.

*Hinweis*
Fabrikatfestlegung

Die Ausschreibung beruht auf Produkten der Firma
Brillux.

Der Anbieter hat die Möglichkeit, ein gleichwertiges
anderes Erzeugnis anzubieten, wobei der Nachweis der
Gleichwertigkeit durch den Auftraggeber gefordert wird.
Dies ist vor Angebotsabgabe anzugeben. Bei einem
Materialwechsel, durch den Auftragnehmer, ist dieser
dem Einkauf und der Bauleitung unaufgefordert, vor dem
Einbau mitzuteilen und abzustimmen.

Die zur Ausführung gelangenden Wärmedämm-Verbundsysteme
müssen bauaufsichtlich zugelassen sein. Diese Zulassung
ist ausgestellt vom "Deutsches Institut für Bautechnik"
Abweichungen von dem in der Zulassung beschriebenen
Systemaufbaus sind nicht zulässig. Für die nachstehend
beschriebene Fassaden-Dämmung können unter anderem die
Systeme der Firmen

A) Brillux
B) Caparol
C) STO
D) Baumit

angeboten werden.

Angebotenes Erzeugnis: '

....................................................'
(vom Bieter unbedingt anzugeben. Fehlende Angabe führt
zum Ausschluß von der Vergabe)

*Hinweis*
Wenn es für die Durchführung der Maßnahme notwendig ist
umweltschädliche Stoffe (Asbest) gem. den TRGS 519 zu
behandeln, so  hat der Bieter  schon bei Angebotsabgabe
nachstehenden Eignungsnachweis beizubringen:

- den Sachkundigenschein nach TRGS 519 Anlage 3

Fehlender Nachweis führt zum Ausschluß von der Vergabe

Vor Beginn der Sanierung von Asbesthaltigen Materialien
is die zust. Behörde zu informieren und die Ausführung
der Arbeiten abzustimmen.

Nach Abschluss der Arbeiten ist der Entsorgungsnachweis
an RET/QS zuzusenden.

### Bereich 1 Wärmedämmverbundsystem

#### Abschnitt 1.1 Baustelleneinrichtung

*Hinweis*
Vorbemerkungen Baustelleineinrichtung
Die Gebäude werden in einem  Bauabschnitt eingerüstet
und bearbeitet.

Arbeiten an den Objekten (Fassade u. Dach betreffend)
Abbruch Vordächer, Gerüststellung, Demontage
Balkongeländer und Balkone, Fensteraustausch,
Erneuerung Hauseingangs- Hofeingangs,
Dachranderweiterung, Balkonsanierung und
Vorsatzbalkone, WDVS-Arbeiten.

Sanitär-/WC-/Tagenunterkünfte
sind allen Gewerken zur Nutzung zur Verfügung zu
stellen.

Transport der Geräte und Maschinen
Die Baustelleneinrichtung für alle beschriebenen
(Bau-)Leistungen
beinhaltet insbesondere alle erforderlichen Förder- und
Transportanlagen, Geräte, Werkzeuge, Einzäunung
Lagerflächen, Zufahrten, Wasser- und
Zuleitungen zu den Verbraucherstellen sind selbständig
herzustellen und vorzuhalten.

Während der Bauzeit
Während der Bauzeit ist die Baustelle in einem sauberen
Zustand zu halten und regelmäßig aufzuräumen. Reinigung
der Baustelle nach Fertigstellung der Baumaßnahme.

Angaben zu Feuerwehrzufahrten und Stellflächen (falls
vorhanden)
Die Feuerwehrzufahrten und Abstellflächen (gem. des
beiliegenden Lageplanes) dürfen für die
Baustelleneinrichtung nicht genutz werden. Diese
Bereiche sind ständig freizuhalten. Kurzfristige
Nutzung für Materiallieferung, Be- und Entladen ist
zulässig.

Verkehrssicherung / Sondernutzung - /
Verkehrsrechtliche Anordnung
Bei einem Antrag auf Sondernutzung und/oder
Verkehrsrechtliche Anordnung, für Arbeiten im
öffentlichen Verkehrsraum (wie beispielsweise die
Gerüststellung), ist vom AN ein Verantwortlicher mit
MVAS-Zertifikat (Merkblatt über Rahmenbedingungen für
erforderliche Fachkenntnisse zur Verkehrssicherung von
Arbeitsstellen an Straßen) anzugeben. Die Richtlinien
(RSA 21) für die Sicherung und Prüfung der
Arbeitsstelle im öffentlichen Raum ist vom AN
einzuhalten

Ein Baustelleneinrichtungsplan ist derm AG 14 Tage nach
Auftragserteilung zur Verfügung zu stellen
Die Baustelleneinrichtung ist pauschal für die
Gesamtbauzeit von 32 Wochen ( 8 Monate) zu kalkulieren.

Die Grundvorhaltung entspricht der Gesamtvorhaltezeit
über die Dauer der Gesamtbauzeit.
Zeiten für die Längervorhaltung werden nur aus Gründen
die der Auftragnehmer nicht selbst zu vertreten hat
oder aufgrund schlechten Witterungsverhältnissen, die
das Arbeiten nicht zulassen, anerkannt.
Die Zeiten für die Längervorhaltung müssen rechtzeitig
und schriftlich beim Auftraggeber angemeldet werden.
Die Freigabe/Zustimmung des Auftraggebers muss
ebenfalls schriftlich erfolgen.

**1.1.10 Einholen behördlicher Genehmigung**
Einholen öffentlich-rechtlicher Genehmigungen für die
Baustelleneinrichtung und Gerüststellung auf
öffentlichen Gehwegen (Sondernutzung) für die Dauer der
vorgesehenen Standzeit (der gesamten Bauzeit).

Genehmigungen für zusätzliche Standzeit auf Nachweis.

Grundvorhaltung ist gleich der Gesamtvorhaltung für die
Dauer der Bauzeit, siehe Hinweis.
Menge: 1,000 psch

**1.1.20 Verkehrssicherung nach RSA**
Verkehrssicherung nach den Richtlinien zur
verkehrsrechtlichen Sicherung von Arbeitsstellen an
Straßen für die Dauer der vorgesehenen Gerüststandzeit
(Dauer der gesamten Maßnahme) herstellen, vorhalten und
anschließendem entfernen dieser, einschl. Beleuchtung,
Beschilderung, etc.
Grundvorhaltung ist gleich der Gesamtvorhaltung für die
Dauer der Bauzeit, siehe Hinweis.
Menge: 1,000 psch

**1.1.30 Anmietung öffentlicher Flächen**
Übernahme aller Kosten und Gebühren für die Anmietung
von öffentlichem Straßenland in ausreichender Größe für
die Gestellung der erforderlichen
Baustelleneinrichtung.

Grundvorhaltung ist gleich der Gesamtvorhaltung für die
Dauer der Bauzeit, siehe Hinweis.
Menge: 1,000 psch

**1.1.40 Thermografie durchführen**
Als Kalkulationsgrundlage dienen 4 Messungen
Menge: 1,000 psch

**1.1.50 Einrichten der Baustelle**
Einrichten der Baustelle für alle im
Leistungsverzeichnis angegebenen Positionen, mit
Ausnahme der Einrichtung für Sandstrahlarbeiten,
Vorhalten, und Rückbau nach Abschluß der Arbeiten.

Grundeinsatzzeit: über die gesamte Bauzeit.

Grundvorhaltung ist gleich der Gesamtvorhaltung für die
Dauer der Bauzeit, siehe Hinweis.
Menge: 1,000 psch

**1.1.60 Längervorhaltung der Baustelleneinrichtung**
*** Bedarfsposition mit GB
Einrichten der Baustelle für alle im
Leistungsverzeichnis angegebenen Positionen, mit
Ausnahme der Einrichtung für Sandstrahlarbeiten,
Vorhalten, und Rückbau nach Abschluß der Arbeiten.

Vorhalten des Baustellencontainers über die
Grundeinsatzzeit hinaus für jede weitere Woche.

Grundvorhaltung ist gleich der Gesamtvorhaltung für die
Dauer der Bauzeit, siehe Hinweis.
Menge: 1,000 psch

**1.1.70 Bauzaun aufstellen, vorhalten und entfernen**
Aufstellen, vorhalten und wieder entfernen eines
Bauzaunes aus mobilen Stahlrahmenelementen mit
Rundstahlfüllstäben, Stützfüßen aus Beton, inkl. aller
erforderlichen Verbindungen, Kupplungen u.s.w., für die
vereinbarte Ausführungsfrist.
Die Auflagen der Genehmigungsbehörde sind zu
berücksichtigen.
Mit dem Einheitspreis ist die Erschwernis für den
Transport vergütet.

Grundeinsatzzeit: über die gesamte Bauzeit
Menge: 50,000 lfm

**1.1.80 Längervorhaltung des Bauzauns**
*** Bedarfsposition mit GB
Vorhalten des Bauzauns über die Grundeinsatzzeit hinaus
für jede weitere Woche
Hier eine Verlängerungsdauer 8 Wochen. Diese Position
gilt je lfm x Woche
Menge: 400,000 mWo

**1.1.90 Sanitärcontainer**
Sanitärcontainer (WC  und Waschräume ) nach den
gesetzlichen Vorschriften, Arbeitsstättenverordnung und
der dazugehörigen  ASR A 4.1,  Baustellenverordnung
etc., im Bereich der Baustelleneinrichtung für dieDauer
der gesamten Bauzeit für Damen und Herren in der
erforderlichen Größe und Stückzahl, incl. aller
Leistungen zur ordnungsmäßigen Gebrauchsfähigkeit.
Größe und Anzahl incl. aller erforderlichen
Installaltionen bereitstellen und vorhalten.
Lieferung aller Materialien und Einbau in kompletter
Leistung

Die WC- Waschräume werden auch den anderen Gewerken
genutzt.

Zusätzliche Unterbringung von 8 Pers.( Fremdgewerke) in
der Kalkulation berücksichtigen

Je Container sind 8 Schlüssel für die Firmen
bereitzustellen

Grundvorhaltung ist gleich der Gesamtvorhaltung für die
Dauer der Bauzeit, siehe Hinweis
Menge: 1,000 Stk

**1.1.100 Längervorhaltung des Sanitärcontainers**
*** Bedarfsposition mit GB
Leistung wie in Pos. Sanitärcontainer beschrieben,
jedoch als Zulage für das Verlängern der Vorhaltezeit
über die Grundeinsatzzeit hinaus, für jede weitere
Woche.

(nur bei vom AG zu vertretenen Gründen, gegen Nachweis,
wie in Hinweistext beschrieben).

Grundvorhaltung ist gleich der Gesamtvorhaltung für die
Dauer der Bauzeit, siehe Hinweis.
Menge: 12,000 Wo

**1.1.110 Baustellencontainer Bauleitung aufstellen, vorhalten und entfernen**
Aufstellen, vorhalten und wieder entfernen eines
Baustellencontainers für Bauleitung, Bauüberwachung,
Architekten und Baubesprechungen nach für die
vertraglich vereinbarte Ausführungsfrist für eine
 Grundeinsatzzeit: über die gesamte Bauzeit

Ausstattung:
- Größe ca. 3,00 * 6,00 m
- Telefon und Faxanschluss (ISDN)
- Internetanschluss
- je 1 Schreibtisch und Bürorollenstuhl
- .... Stühle und Tische für Besprechungen
- Raum- und Arbeitsplatzbeleuchtung
- Spüle mit Kalt- und Warmwasser
- Heizelemente (Gas oder Strom)
- Regal für Aktenordner, Maße ca. 1,00 * 2,00 m
- wöchentliche Reinigung

inkl. Betriebsmittel, Reinigung, Gebühren, Lieferung
aller erforderlichen Materialien und Einbau in
kompletter Leistung
Menge: 1,000 Stk

**1.1.120 Längervorhaltung des Baustellencontainers**
*** Bedarfsposition mit GB
Vorhalten des Baustellencontainers über die
Grundeinsatzzeit hinaus für jede weitere Woche
Menge: 8,000 Wo

**1.1.130 Tagesunterkunft /Bauwagen aufstellen**
Bauwagen oder Container als Tagesunterkunft, für in die
der Personenzahl ausreichenden Größe, liefern,
aufstellen, vorhalten und wieder entfernen. Ausstattung
nach Vorschrift der Arbeitsstättenverordnung und der
dazugehörigen ASR, für die gesamte Bauzeit vorhalten.

Die Container sind während der gesamten Bauzeit
den am Bau beteiligten Firmen zur Verfügung zu stellen.
Inklusive der Stromversorgung und Heizung,
einschließich legen der dafür erforderlichen
provisorischen Leitungen

Zusätzliche Unterbringung von 8 Pers.( Fremdgewerke)
in der Kalkulation berücksichtigen.

Je Containersind 8 Schlüssel für die Firmen
bereitzustellen.

Grundvorhaltung ist gleich der Gesamtvorhaltung für die
Dauer der Bauzeit, siehe Hinweis

Aufestellen, vorhalten und wieder entfernen gemäß ASR
für die vertraglich vereinbarte Ausführungsfrist für
eine Grundeinsatzzeit: über die gesamte Bauzeit.
Menge: 1,000 Stk

**1.1.140 Längervorhaltung des Bauwagens**
*** Bedarfsposition mit GB
Vorhalten des Bauwagens über die Grundeinsatzzeit
hinaus für jede weitere Woche
Menge: 8,000 Wo

**1.1.150 Absetzcontainer 5 m3**
Aufstellen, vorhalten und wieder beseitigen eines
Absetzcontainers (offener Container) für die Dauer der
Vertraglich festgelegten Ausführungsfrist einschl.
Transport zu einer zugelassenen Deponie.
Die Kosten und Gebühren für die Entsorgung werden auf
Nachweis gesondert vergütet.

Fassungsvermögen: 5 m3

Abfallart:......Baumischabfälle....
Menge: 3,000 Stk

**1.1.160 Anschlußverteilerschrank**
Baustromverteiler nach DIN VDE 0100 -704

mit einer Anschlussleistung von 24 kVA bestückt mit:

1 NH00-Sicherungslasttrennschalter 63A mit Bügelklemmen
10 - 50 mm²

1 DS-Zählerplatz inkl. Zähler nach DIN 43870/2

1 Hauptschalter 3-pol. 63A mit Sicherungselement 3/35 A
(E33)

1 FI-Schutzschalter 4-pol. 40A/30mA

1 CEE-Steckdose 5/32A 400V/6h ohne Vorsicherung -direkt
ab FI-

2 CEE-Steckdosen 5/16A 400V/6h mit je 1
Leitungsschutzschalter 3/16A -C-

3 Schutzkontaktsteckdosen 2/16A 230V mit je 1
Leitungsschutzschalter  1/16A-C

liefern, montieren und nach Abschluss der eigenen
Arbeiten demontieren, einschl. aller erforderlichen
Anschlussleitungen, Sicherungen,  evtl. erforderlichem
NH-Verteiler und Anschlussarbeiten.
Die notwendigen Anträge und Meldungen beim zuständigen
EVU hat der Auftragnehmer, ohne gesonderte Vergütung,
rechtzeitig vorzunehmen.

Der Bauanschluss ist während der gesamten Baumaßnahme
vorzuhalten, und nur in Absprache mit der Bauleitung
des AG zu demontieren.
Menge: 1,000 Stk

**1.1.170 Bauwasseranschluss im Außenbereich pauschal**
Wasserzähleinrichtung und Absperrvorrichtung im Keller

Beauftragung eines Installationsunternehmens zur
Herstellung, Vorhaltung, Wartung und Demontage eines
für die einzusetzenden Maschinen geeigneten
Bauwasseranschlusses mit Messvorrichtung.
Einschließlich Betrieb und Bedienung. Auch als
Anschluss für Fremdfirmen nutzbar - über die gesamte
Dauer der Baustelle

Die Kosten werden auf Nachweis vergütet.

Der Zählerstand zum Baubeginn und zum Zeitpunkt der
Demontageist der Bauleitung in Schriftfform mitzuteilen
Menge: 1,000 Stk

**1.1.171 Bautoilette**
Aufstellen und Vorhalten einer Bautoilette als
WC-Kabine mit wöchentlicher Entsorgung und Reinigung
einschl. An- und Abfuhr.

Die Bautoiletten sind während der gesamten Bauzeit
den am Bau beteiligten Firmen zur Verfügung zu stellen.

Bautoilette ist zusätzlich zum Sanitärcontainer
vorzuhalten und ersetzt diesen nicht!

Grundvorhaltung ist gleich der Gesamtvorhaltung für die
Dauer der Bauzeit, siehe Hinweis
Menge: 1,000 Stck

#### Abschnitt 1.2 Gerüstarbeiten

*Hinweis*
Bei Abweichungen des Regelaufbaues entsprechend der
Zulassungen, dem Produkthandbuch und der Aufbau- und
Verwendungsanleitung der Gerüsthersteller,
ist eine statische Berechnung für diesen Einzelfall zu
erstellen.

In jedem Falle ist die Eignung des Gerüstes durch den
Hersteller nachzuweisen.
Vom Ausschreibenden sind die vom Gerüst auszuführenden
Arbeiten (Verwendungszweck) des Gerüstes anzugeben,
z.B. Rohbau, Ausbau, Wärmedämm-Verbundsystem,
vorgehängte Fassade etc.
Die Gerüstböden sollten entsprechend den Arbeiten
geschlossen oder gelocht gewählt werden.
Das Gerüst dient als Abriss-, Transport-und
Arbeitsgerüst für folgende Arbeiten:

-  WDVS
-  Balkonsanierung, Voesatzbalkone
-  Dacharbeiten
-  Fensteraustausch
-  Fassadenarbeiten u. Maurerarbeiten

In die Einheitspreisen sind die Stand- und
Umrüstungszeiten sowie,
das Sichern der Gerüste ablaufbedingt, z.B. vor
Anbringung der Konsolen, durch erforderlichen
innenliegenden Seitenschutz-Geländer (3-Teilig),
Vorsprünge, Aufbauten und Anbauten (z.B. Vordächer,
Balkonvorsprünge, Gebäudeanbauten) etc.,
einzukalkulieren und werden nicht gesondert vergütet.
Die genauen Teilrüstfächen und Zeiten werden örtlich
durch die Bauleitung vorgegeben.
Für die Lagerung von Gerüstmaterial wird dem AN eine
Fläche auf der Baustelle zugewiesen.
Das Gerüst ist allen am Bau beteiligten Gewerken
unentgeltlich zur Verfügung zu stellen und erst auf
Anordnung der Bauleitung zu entfernen.

Das Gerüst ist so aufzustellen, dass Teilflächen von
bereits fertiggestellten Leistungen
/Gebäudeabschnitten, vorzeitig abgerüstet werden
können.

**1.2.10 Besondere Maßnahmen zum Schutz Boden unter Gerüst - mit Folie, außen**
Schutzabdeckung der Bodenflächen im Bereich des
Standgerüsts herstellen, vorhalten, beseitigen und
entsorgen.

Brillux  Maler-Abdeckvlies 1533 oder gleichwertig
Menge: 75,000 m²

**1.2.20 Längenorientiertes Fassadengerüst Breitenklasse SW09**
Arbeits- und Schutzgerüst, Stahrohrrahmengerüst,  nach
DIN EN 12811-1 und DIN 4420-1 als längenorientiertes
Standgerüst herstellen, vorhalten und abbauen,
Gerüstbreite 0,73 m, mit vorlaufendem Seitenschutz

Lastklasse: 3 (2,0kN/m²) - oder Lastklasse (4/5/6)

Breitenklasse: SW09

Höhenklasse: H2
(Belastbar bis 200 kg/m², Höhe: bis ca. 20 m, Breite:
1,00m)

Grundeinsatzzeit: über die gesamte Bauzeit, alle
Gerüstlagen genutzt, Verankern nach Wahl des
Auftragnehmers, Einrüstung für WDVS-arbeiten und die
übrigen beschriebenen Arbeiten

Standfläche waagerecht auf Gelände über Lastverteiler
belastbar

Die Gerüste sind auf Fußplatten bzw. Fußspindeln auf
lastverteilenden Unterlagen aufzustellen (siehe auch
DGUV und UVV). Der Untergrund besteht aus:
Plattenbelag

Die genannten Maßnahmen sind in den EP einzukalkulieren
und werden nicht gesondert vergütet.

Grundvorhaltung ist gleich der Gesamtvorhaltung für die
Dauer der Bauzeit, siehe Hinweis

Bereich : Fassade und Balkone
Menge: 1000,000 m²

**1.2.30 Vorhalten des Arbeitsgerüstes über Grundeinsatzzeit hinaus - Verlängerung**
*** Bedarfsposition ohne GB
Vorhalten und Gebrauchsüberlassung des vorbeschriebenen
Arbeitsgerüstes über die vereinbarte Grundeinsatzzeit
hinaus für jede weitere Woche.

Verlängerung der Grundeinsatzzeit des Arbeitsgerüstes
der Teilrüstflächen kann als Mehr- oder Minderkosten
bei der Verlängerung bzw. Verkürzung der Standzeit
(hier max 8 Wochen) gesehen werden.
Abrechnungen nach gemeinsamer Festlegung mit dem AG
Menge: 8000,000 m²Wo

**1.2.40 Belagverbreiterungen 36 cm wandseitig - Konsolen**
Vorhandenes Gerüst wie vor beschrieben,
mit Konsolen 0,36 m,

entsprechend der Aufbau- und Verwendungsanleitung an
der Wandseite des Gerüstes einbauen, vorhalten und
wieder entfernen

Grundeinsatzzeit: über die gesamte Bauzeit
Grundvorhaltung ist gleich der Gesamtvorhaltung für die
Dauer der Bauzeit, siehe Hinweis

Bereich: Fassaden, Balkone
Menge: 1000,000 m²

**1.2.50 Vorhalten der Belagverbreiterung 36 cm wandseitig über Grundeinsatzzeit hinaus - Verlängerung**
*** Bedarfsposition ohne GB
Vorhalten und Gebrauchsüberlassung der vorbeschriebenen
Belagverbreiterung 36 cm wandseitig über die
vereinbarte Grundeinsatzzeit hinaus für jede weitere
Woche

Verlängerung der Grundeinsatzzeit der Konsolen der
Teilrüstflächen kann als Mehr- oder Minderkosten bei
der Verlängerung bzw. Verkürzung der Standzeit (hier
max 8 Wochen) gesehen werden.
Abrechnungen nach gemeinsamer Festlegung mit dem AG
Menge: 8000,000 m²Wo

**1.2.60 Ausbau Dachfanggerüst**
Ausbau Dachfanggerüst

(z.B. für Arbeiten auf Dächern mit mehr als 2,00 m
Absturzhöhe bis einschließlich 60° Neigung)

Vorhandenes Arbeitsgerüst wie vor beschrieben der
obersten Gerüstlage zum Dachfanggerüst nach DIN 4420-1
"Schutzgerüste" durch den Einbau von Schutzwänden aus
Schutznetzen und Belagteilen ausbauen, vorhalten und
wieder entfernen.

 Breitenklassen mindestens W 06.

Grundvorhaltung ist gleich der Gesamtvorhaltung für die
Dauer der Bauzeit, siehe Hinweis
Menge: 80,000 lfm

**1.2.70 Vorhalten des Dachfanggerüstes über Grundeinsatzzeit hinaus - Verlängerung**
*** Bedarfsposition ohne GB
Vorhalten und Gebrauchsüberlassung des vorbeschriebenen
Dachfanggerüstes über die vereinbarte Grundeinsatzzeit
hinaus für jede weitere Woche.

Verlängerung der Grundeinsatzzeit der Fanggerüste der
Teilrüstflächen kann als Mehr- oder Minderkosten bei
der Verlängerung bzw. Verkürzung der Standzeit (hier
max 8 Wochen) gesehen werden.
Abrechnungen nach gemeinsamer Festlegung mit dem AG
Menge: 640,000 mWo

**1.2.80 Ausbau Schutzdach mit AGS**
Vorhandenes Arbeitsgerüst wie vor beschrieben mit einem
Schutzdach nach DIN 4420-1 versehen.

Breite des Schutzdaches mindestens 1,50 m,

Bordwandhöhe mindestens 1,50 m ausbauen

Schutzdach mit Belag aus abgedeckten Bohlen
gemäß DIN 4420-1, sowie den Vorschriften der
Bauberufsgenossenschaft antransportieren, montieren, vorhalten und nach Beendigung der Maßnahmen wieder demontieren sowie abtransportieren.

Bereich: Hauseingsbereiche und Hoftüren

etc. nach Anweisung Bauleitung.

Grundvorhaltung ist gleich der Gesamtvorhaltung für die
Dauer der Bauzeit, siehe Hinweis
Menge: 8,000 lfm

**1.2.90 Vorhalten des Schutzdaches über Grundeinsatzzeit hinaus - Verlängerung**
*** Bedarfsposition ohne GB
Längervorhaltung Schutzdächer über die Grundeinsatzzeit
hinaus

Schutzdach wie vor, jedoch Mehrkosten für jede weitere
Woche.

Verlängerung der Grundeinsatzzeit der Schutzdächer der
Teilrüstflächen kann als Mehr- oder Minderkosten bei
der Verlängerung bzw. Verkürzung der Standzeit (hier
max 8 Wochen) gesehen werden.

Abrechnungen nach gemeinsamer Festlegung mit dem AG
Menge: 64,000 mWo

**1.2.91 Gitterträger**
Systemgitterträger im Bereich von
Niedergängen, Dachüberbauten und Vorbauten, Anbauten
liefern und einbauen, in Einzellängen.

Grundvorhaltung ist gleich der Gesamtvorhaltung für die
Dauer der Bauzeit, siehe Hinweis
Menge: 30,000 lfm

**1.2.92 Längervorhaltung Gitterträger**
*** Bedarfsposition ohne GB
Längervorhaltung Gitterträger über die Grundeinsatzzeit

Mehrkosten für jede weitere Woche.

Verlängerung der Grundeinsatzzeit der Gitterträger der
Teilrüstflächen kann als Mehr- oder Minderkosten bei
der Verlängerung bzw. Verkürzung der Standzeit (hier
max 8 Wochen) gesehen werden.
Abrechnungen nach gemeinsamer Festlegung mit dem AG
Menge: 240,000 m/Wo

**1.2.100 Fußgängertunnel**
Fußgängertunnel mit Durchgangsrahmen für
Personenverkehr unter stehendem Gerüst, mit einer
dichten horizontalen Abdeckung gemäß DIN 4420 sowie den
Vorschriften der Bauberufsgenossenschaft
antransportieren, montieren, vorhalten und nach
Beendigung der Maßnahme wieder demontieren und
abtransportieren.

Ausführungsart: in das Gerüst eingebaut

lichte Mindesthöhe: 2,20 m
lichte Mindestbreite: 2,5 m

Bereich: Hauszuwegungen

Fanggerüst wie vor, jedoch Mehrkosten für jede weitere
Woche.

Grundvorhaltung ist gleich der Gesamtvorhaltung für die
Dauer der Bauzeit, siehe Hinweis
Menge: 45,000 lfm

**1.2.110 Längervorhaltung Fußgängertunnel - Verlängerung**
*** Bedarfsposition ohne GB
Längervorhaltung Fußgängertunnel über die
Grundeinsatzzeit

Mehrkosten für jede weitere Woche.

Verlängerung der Grundeinsatzzeit der Fußgängertunnel
der Teilrüstflächen kann als Mehr- oder Minderkosten
bei der Verlängerung bzw. Verkürzung der Standzeit
(hier max 8 Wochen) gesehen werden.

Abrechnungen nach gemeinsamer Festlegung mit dem AG
Menge: 360,000 mWo

**1.2.120 Gerüstbekleidung mit Gerüstschutznetz**
Gerüstbekleidung mit Gerüstschutznetz

Vorhandenes Gerüst wie vor besschrieben mit
Gerüstbekleidung aus Gerüstschutznetzen einbauen,
vorhalten und wieder entfernen

 Grundeinsatzzeit: über die gesamte Bauzeit

Grundvorhaltung ist gleich der Gesamtvorhaltung für die
Dauer der Bauzeit, siehe Hinweis
Menge: 1000,000 m²

**1.2.130 Vorhalten des Gerüstschutznetzes über Grundeinsatzzeit hinaus - Verlängerung**
*** Bedarfsposition ohne GB
Vorhalten und Gebrauchsüberlassung des vorbeschriebenen
Gerüstschutznetzes über die vereinbarte
Grundeinsatzzeit hinaus für jede weitere Woche.

Verlängerung der Grundeinsatzzeit der Netze der
Teilrüstflächen kann als Mehr- oder Minderkosten bei
der Verlängerung bzw. Verkürzung der Standzeit (hier
max 8 Wochen) gesehen werden.
Abrechnungen nach gemeinsamer Festlegung mit dem AG
Menge: 8000,000 m²Wo

**1.2.140 Gerüstbekleidung mit Gerüstplane**
*** Bedarfsposition ohne GB
Gerüstbekleidung mit Gerüstplane

Vorhandenes Gerüst wie vor beschrieben mit
Gerüstbekleidung aus Gerüstplanen, weiß, Gewicht 200
g/m², Gitterverstärkte, hochreißfeste PE-Folie; 5
Ösenbänder, Reißfestigkeit ca. 750 N/ 5 cm,
Temperaturbeständig von -40° C bis + 80° C einbauen,
vorhalten und wieder entfernen

Grundeinsatzzeit: über die gesamte Bauzeit
Menge: 1000,000 m²

**1.2.150 Vorhalten der Gerüstplane über Grundeinsatzzeit hinaus**
*** Bedarfsposition ohne GB
Vorhalten und Gebrauchsüberlassung der vorbeschriebenen
Gerüstplane über die vereinbarte Grundeinsatzzeit
hinaus für jede weitere Woche.

Verlängerung der Grundeinsatzzeit der Plane der
Teilrüstflächen kann als Mehr- oder Minderkosten bei
der Verlängerung bzw. Verkürzung der Standzeit (hier
max 8 Wochen) gesehen werden.
Abrechnungen nach gemeinsamer Festlegung mit dem AG
Menge: 8000,000 m²Wo

**1.2.160 Podesttreppenturm, Aufbau Vorhalten, Abbau**
Gerüsttreppenturm nach DIN EN 12811-1 "Arbeitsgerüste",
als Aufstieg zum Erreichen hochgelegener Arbeitsplätze.

Aufbauhöhe: bis ca. 25 m, als gleichläufige Treppe

zugelassen für eine Belastung von 2 kN/m², in das
Gerüst der Pos. Stahlrohrrahmengerüst. integriert

einschließlich Außen- und Innengeländer mit
entsprechenden Halterungen erstellen, vorhalten und
wieder entfernen.

Der Zugang zum Treppenlauf EG ist allseitig durch
Bauzaunelemente zu umschliessen, mit OSB-Platten
einzuhausen und mit einem  verschließbaren
Öffnungselement auszustatten.
Passend zum Element ist eine Kette mit Vorhängeschloss
mit mindestens 3 Schlüsseln zu liefern.

Einbauort straßenseitig und hofseitig.

Grundvorhaltung ist gleich der Gesamtvorhaltung für die
Dauer der Bauzeit, siehe Hinweis
Menge: 1,000 Stk

**1.2.170 Vorhalten des Podesttreppenturm über die Grundeinsatzzeit hinaus - Verlängerung**
*** Bedarfsposition ohne GB
Podesttreppenturm, wie vor beschrieben beschrieben über
die vereinbarte Grundeinsatzzeit hinaus für jede
weitere Woche.

Verlängerung der Grundeinsatzzeit der Treppentürme der
Teilrüstflächen kann als Mehr- oder Minderkosten bei
der Verlängerung bzw. Verkürzung der Standzeit (hier
max 8 Wochen) gesehen werden.
Abrechnungen nach gemeinsamer Festlegung mit dem AG
Menge: 8,000 StWo

**1.2.180 Aufstockung Arbeitsgerüst für Wetterschutzdach (Kopfeinhausung)**
Der Gerüstkopf ist als wasserdichter Wetterschutz
einzuhausen.
Die Einhausung ist sturmsicher zu befestigen bis WS 6.
Der
statische Nachweis für die windsichere Befestigung ist
eine
Nebenleistung und in den EP einzukalkulieren, ebenso
die
Sicherung und Wartung der Einhausung während der
Bauzeit.

Grundvorhaltung ist gleich der Gesamtvorhaltung für die
Dauer der Bauzeit, siehe Hinweis
Menge: 80,000 lfdm

**1.2.190 Vorhalten der Aufstockung Arbeitsgerüstfür Wetterschutzdach über die Grundeinsatzzeit hinaus**
*** Bedarfsposition ohne GB
Kopfeinhausung Vorhaltung über die Grundeinsatzzeit

Kopfeinhausung wie vor, jedoch
Mehrkosten für jede weitere Woche.

Verlängerung der Grundeinsatzzeit der Kopfeinhausung
der Teilrüstflächen kann als Mehr- oder Minderkosten
bei der Verlängerung bzw. Verkürzung der Standzeit
(hier max 8 Wochen) gesehen werden.
Abrechnungen nach gemeinsamer Festlegung mit dem AG
Menge: 640,000 mWo

**1.2.200 Bauaufzüge Personen und Material**
*** Bedarfsposition mit GB
Materialaufzug GEDA 300 Z bis 300kg

-Materialaufzug
-Tragfähigkeit Material: 300kg
-Förderhöhe bis ca. 22 m
-Stromanschluss  230V / 50HZ / 16A

Lieferung und Montage vor Ort. Inkl. Unterweisung für
Bediener
vor Ort.
Monatliche Überprüfung Arbeitssicherheit mit
Protokollführung.

Grundvorhaltung ist gleich der Gesamtvorhaltung für die
Dauer der Bauzeit, siehe Hinweis
Menge: 1,000 Stk

**1.2.210 Vorhalten der Bauaufzüge über Grundeinsatzzeit hinaus - Verlängerung**
*** Bedarfsposition ohne GB
Längervorhaltung Materialaufzug GEDA 300 Z bis 300kg

Mehrkosten für jede weitere Woche.

Verlängerung der Grundeinsatzzeit des Materialaufzugs
der Teilrüstflächen kann als Mehr- oder Minderkosten
bei der Verlängerung bzw. Verkürzung der Standzeit
(hier max 8 Wochen) gesehen werden.
Abrechnungen nach gemeinsamer Festlegung mit dem AG.
Menge: 8,000 StWo

**1.2.220 Ankerlöcher mit Gerüstanker-Stopfen schließen und beiarbeiten**
Ankerlöcher beim Gerüstabbau mit Gerüstanker-Stopfen
schließen und mit dem gleichen Werkstoff zur
Schlussbeschichtung (Oberputz bzw. Oberputz
einschließlich Schlussanstrich) abdecken und
beiarbeiten.

Brillux  Gerüstanker-Stopfen 3496 oder gleichwertig
Menge: 100,000 Stk

**1.2.230 Seilzuganlage**
Fachgerechtes Anbringen einer Seilzuganlage zum
Auftransport von Materialien
Menge: 2,000 Stk

#### Abschnitt 1.3 Untergrundvorbereitung

**1.3.10 Vorhandene Hausnummern abnehmen und anbringen**
Vorhandene Hausnummern abnehmen und an den Haustüren
anbringen. Die Befestigung ist so zu wählen, dass beim
späteren, bauseitigen Entfernen keine Rückstände
sichtbar bleiben.
einschl. aller Nebenarbeiten
Menge: 1,000 Stk

**1.3.20 Pflanzflächen (umlaufend am Gebäude)**
in einer Breite von 1,50 m roden, Bodendeckende
Pflanzen und kleine Solitärgewächse ausgraben und zur
eigenen Verwendung abfahren.
Menge: 20,000 lfm

**1.3.30 Erdarbeiten zum Freilegen des Sockels:**
Erdaushub von Hand bis zu einer Tiefe von 50 cm und der
für die Dämmarbeiten erforderlichen Breite.
Das Aushubmaterial ist seitlich zu lagern und nach
Fertigstellung der Sockeldämmung nebst Sperranstrich
wieder einbauen und lagenweise verdichten.
Menge: 80,000 lfm

**1.3.40 Wiederverfüllen des freigelegten Sockels**
-nur auf Anweisung der Bauleitung-

Zum Wiederverfüllen ungeeignete Bodenmassen abfahren,
Füllsand liefern und einbauen, lagenweise verdichtet.
Menge: 24,000 m3

**1.3.50 Beläge aufnehmen, lagern und weidereinbauen**
Vorhandene Zement-, Betonplatten oder Pflasterbeläge
aufnehmen, säubern und seitlich lagern. Nach
Fertigstellung des Sockelputzes die aufgenommenen
Beläge auf dem regulierten bzw. neu erstellten
Unterbau, in 5 cm Sandbett fachgerecht verlegen.
Menge: 75,000 m²

**1.3.60 Verunreinigungen, Trennschichten Druckwasserstrahlen**
Verunreinigungen, Trennmittelrückstände oder
Mehlkornschichten durch Druckwasserstrahlen unter
Beachtung der Bestimmungen des Umweltschutzes
entfernen. Flächen auf Eignung, Trag- und Haftfähigkeit
prüfen einschl. aller erforderlichen Nebenarbeiten und
Schutzmaßnahmen.
Menge: 880,000 m²

**1.3.70 Hervorstehende Bauteile abschlagen**
-nur auf Anweisung der Bauleitung-

Hervorstehende Bauteile abstemmen oder abschneiden. Die
Entsorgung nach Abschluss der Arbeiten sind in den
Preis einzukalkulieren.

Bauteil: Fensterbänke an Gebäudevorderseite (3 große
Fenster)
Menge: 8,000 lfm

**1.3.80 Fremdkörper an der Fassade entfernen**
*** Bedarfsposition mit GB
Fremdkörper an der Fassade fachgerecht entfernen. Die
Entsorgung nach Abschluss der Arbeiten sind in den
Preis einzukalkulieren.
Menge: 50,000 Stk

**1.3.90 Vorhandene Aussenfensterbänke ausbauen**
Vorhandene Aussenfensterbänke aus
Sohlbank-Klinkerplatten, Zementputz, Zinkbeton,
Kunststein, Asbestzementplatten oder ähnlichem,
ausbauen einschließlich dem Mörtelbett.

Material: Asbestzementplatten.

Beim Ausbau von asbesthaltigem Material sind die
Vorbemerkung zur Asbestenstorgung (TRGS 519)  zu
beachten!
Menge: 100,000 lfm

**1.3.100 Risse beiarbeiten**
-nur auf Anweisung der Bauleitung-

Risse V- förmig aufweiten und säubern. Stark saugende
Fugenflanken vornässen. Risse mit Briplast
Fassaden-Glättspachtel F 1539 oberflächenbündig
verfüllen.

Brillux  Briplast Fassaden Glättspachtel F1539  oder
gleichwertig
Menge: 100,000 lfm

**1.3.110 Putzfehl- und Hohlstellen ausbessern**
*** Bedarfsposition mit GB
Schadhafte, hohlliegende Putzteilflächen in der
vorhandenen Putzschale fachgerecht entfernen,
einschließlich aller erforderlichen Neben- und
Zusatzarbeiten.
Der Putz ist sauber an die vorhandene Fläche
anzuarbeiten. Leibungen, Faschen etc. werden nicht
gesondert vergütet.
Ausbesserungsbereiche fluatieren und mit
Wassernachwaschen.
Menge: 40,000 m²

**1.3.120 Meterriss anbringen**
Fachgerechtes Anbringen eines Meterrisses nach Angabe
GSP.
Menge: 2,000 Stk

**1.3.130 Tragfähigkeitsnachweis Dübel**
Zur Überprüfung der Tragfähigkeit sind mindestens 5
Ausziehversuche mit zentrischer Belastung
durchzuführen. Die Durchführung und Auswertung der
Versuche hat durch eine amtliche Prüfstelle oder unter
Aufsicht der Bauleitung zu erfolgen. Der schriftliche
Versuchsbericht ist GSPart mit folgenden Mindestangaben
zu übergeben:

- Bauwerk und Bauherr
- Datum und Ort der Versuche
- Temperatur
- Firma (Dübelmontage)
- Prüfgerät
- Ergebnisse der Versuche
- Prüfung durchgeführt/beaufsichtigt von:
- Unterschrift
Menge: 1,000 psch

**1.3.140 Kellerkasematten/ Kellerlichtschächte überarbeiten**
Vorhandene Kellerkasematten aus Betonfertigteilen
wiefolgt überarbeiten:

- Demontage von Betonfertigteile in Höhe der WDVS
Tiefe(ca.55 cm bis OK Kellerfenster).(Es erfolgt die
WDVS Montage)

- Demontierte Betonfertigteile um ca. 20 cm
ausklinken(WDVS Aufbau)

- Fachgerechte Montage der Betonfertigteile
aufbestehende Kasematte (einmörteln)

- Reinigen der ges. Kasematten einschließlich Ablauf
Menge: 6,000 Stk

#### Abschnitt 1.4 WDV-System Mineralwolle ( nicht brennbar )

**1.4.10 Kunststoff-Sockelprofil als unterer Abschluss, Ausladung "160" mm**
WDVS Kunststoff-Sockelprofil als unteren Abschluss der
Fassadendämmung mit 3 WDVS Schlagschrauben pro Meter
einschließlich WDVS Aufsteckprofil inklusive
Stoßverbinder anbringen. Begrenzte
Untergrundunebenheiten mit WDVS Unterlegscheiben
ausgleichen.

Für Dämmschichtdicke (</= 16 cm) 16' cm

Brillux  WDVS Kunststoff-Sockelprofil 3897 oder
gleichwerig
Brillux  WDVS Schlagschrauben 3546 oder gleichwertig
Brillux  WDVS Unterlegscheiben 3545 oder gleichwertig
Menge: 80,000 lfm

**1.4.20 Zulage: Sockelprofile mit Dichtband hinterfüttern**
Anzubringende Sockelprofile bei der Montage mit WDVS
Dichtband hinterfüttern.

( x ) Fugenbreite 3-9 mm

(  ) Fugenbreite 7-16 mm

Brillux  WDVS Dichtband 3796 oder gleichwertig
Menge: 80,000 lfm

**1.4.30 Außenfensterbänke aus Aluminium**
Fensterbanksystem bestehend aus Fensterbank,
Antidröhn-Beschichtung, beidseitig angebrachten
Bordprofilen aus Gleitendstück und werkseitig
aufgebrachtem Dichtband liefern und unter
Berücksichtigung des Setzens von Mauerankern und
Stoßverbindern montieren.
Die Fensterbänke müssen regendicht
ohne Behinderung der Dehnung eingepasst werden.
Vor der Bestellung sind die genauen Maße gemäß
Anleitung des Herstellers am Objekt zu prüfen.

Tropfkantenüberstand: ca. 40 mm.

Ausladung:........mm

Länge: 92,00 m
'...in Einzellängen nach Aufmaß .'m

Brillux  Fensterbank 3557 oder gleichwertig
Brillux  Antidröhn-Beschichtung 3561 oder gleichwertig
Brillux  TS-Gleitendstück 3800 mit werkseitig
aufgebrachtem Dichtband  oder gleichwertig
Brillux  Maueranker 3569 oder gleichwertig
Brillux  Stoßverbinder 3559 oder gleichwertig

Farbton: nach Angabe der Bauleitung
Menge: 100,000 lfm

**1.4.40 Fensterbank-Abdichtungssystem aus Mineralwolle**
2.Dichtebene

Fensterbanksystem bestehend aus Keilplatte MW
,Dichtband, Dichtecke und Abschlussprofil als
Entwässerungsebene (2.Dichtebene) für den nachfolgenden
Einbau von Fensterbänken im beschriebenen WDV-System
anbringen.

Neigungswinkel:

(  ) 2,5° Gefälle

( x ) 5° Gefälle

Laibungstiefe gesamt (incl. WDV-System): '.....' cm
Breite des Fensterbankbereichs: '.....' cm

Brillux  TS-Vario Keilplatte MW 3526 oder gleichwertig
Brillux  TS-Vario Dichtband 3528 oder gleichwertig
Brillux  TS-Vario Dichtecke 3528 oder gleichwertig
Brillux  TS-Vario Abschlussprofil 3529 oder
gleichwertig
Menge: 100,000 lfm

**1.4.50 Anschluss an Fensterbank-Abschlussprofile mit Dichtband**
Anschlüsse im Bereich von Fensterbank-Abschlussprofilen
(Bordprofile) durch Ausschneiden der Dämmplatten und
Einbau von WDVS Dichtband oberhalb und seitlich der
Profile herstellen.

Laibungstiefe: '33' cm

Dichtband:

(  )  Fugenbreite 2-5 mm

( x )  Fugenbreite 3-9 mm

(* Bauteilbewegungen, Längenänderungen berücksichtigen)

Brillux  WDVS Dichtband 3796 oder gleichwertig
Menge: 100,000 lfm

**1.4.60 Anschluss an Fensterbankunterseiten mit Dichtband Fenster in Laibung**
Anschlüsse an Fensterbankunterseiten bei in der Laibung
liegenden Fenstern durch Anschrägen der Dämmplatten und
Einbau von WDVS Dichtband herstellen.
Fensterbankunterbau im Bereich der Brüstung durch
Ausfüttern mit Dämmstoff ausfüllen.

Dämmstoffart: 'Mineralwolle'
Dicke der Unterfütterung im Mittel: '5' cm
Laibungstiefe: '33' cm
Neigungswinkel (Schräge): ca. 5 Grad

Dichtband: Fugenbreite 2-5 mm

Brillux  WDVS Dichtband 3796 oder gleichwertig
Menge: 92,000 lfm

**1.4.70 Anschluss an Fensterbankunterseiten mit Dichtband Fenster rohbaubündig**
Anschlüsse an Fensterbankunterseiten bei rohbaubündigen
Fenstern durch Anschrägen der WDVS Dämmplatten und
Einbau von WDVS Dichtband  unter die Fensterbänke
herstellen.

Neigungswinkel (Schräge): ca. 5 Grad

Dichtband: Fugenbreite 2-5 mm

Brillux  WDVS Dichtband 3796 oder gleichwertig
Menge: 8,000 lfm

**1.4.80 Stirnseiten der Fensterbänke auspolstern**
Stirnseiten der Fensterbänke vollständig mit einem
geeigneten selbstklebenden, vom Systemhersteller
vorgegebenen Fugendichtband auspolstern. Unter allen
Fensterbänken ist ein Kellenschnitt zwischen Putz,
Armierungsmörtel und Fensterbank vorzunehmen.
Menge: 100,000 lfm

**1.4.90 Verklebung Perimeterdämmplatte, 032, d = Fassadendämmung**
Sockel- bzw. Perimeter-Dämmplatten in Höhe des
spritzwasserbelasteten Bereichs über Geländeoberkante
im Klebeverfahren mit dem gleichen Kleber der
Fassadendämmung anbringen.

Format: 100 x 50 cm

Plattenkante: Stumpf

Sockel:
Höhe der Ausführung: '60' cm

Balkonsockel:
Höhe der Ausführung: '30' cm

Plattendicke: In Dicke der Fassadendämmung

Brillux  Perimeter-Dämmplatte 3829 oder gleichwertig
Menge: 50,000 m²

**1.4.100 Abdichtungsanstrich**
Zweimaliger Abdichtungsanstrich als
Feuchteschutzanstrich im Einbindungsbereich bis ca. 5
cm über Geländeoberkante aufbringen.

Ausführung unter GOK bis ca. '30' cm

Brillux  BaseTec 3540 oder gleichwertig
Brillux  BaseTec 3541 oder gleichwertig
Menge: 50,000 m²

**1.4.110 Verklebung MW-Fassadendämmplatte, 035, d = "160" mm**
MW Dämmplatte einlagig, auf vorbereitetem Untergrund, ,
mit mineralischem Klebemörtel im Wulst-Punkt verfahren
anbringen.

Dämmplattendicke: "160" mm

Wärmeleitfähigkeit: 0,035 W/(m x K)

Format: 80 x 62,5 cm

Plantenkanten: stumpf

beidseitig vorbeschichtet

Brillux  WDVS Pulverkleber 3550 oder gleichwertig
Brillux  MW Top Dämmplatte 3857 oder gleichwertig
Menge: 850,000 m²

**1.4.120 Zuschneiden und anarbeiten an Dachschrägen und Fensterbänke**
Menge: 100,000 lfm

**1.4.130 Laibungen bei zurückliegenden Fenstern und Türen herstellen**
Laibungen an vorhandenen Öffnungen, z. B. bei
zurückliegenden Fenstern und Türen, dämmen und durch
die Dicke der Fassadendämmung insgesamt rechtwinklig
herstellen.

Dämmdicke in der bestehenden Laibung: '3' cm.
Tiefe der bestehenden Laibung: '15' cm
Menge: 330,000 lfm

**1.4.140 Laibungen bei rohbaubündigen Fenstern durch Flächendämmung herstellen**
Laibungen bei bündig mit der Rohbauwand eingebauten
Fenstern herstellen. Durch die Dicke der Dämmung der
Fassadenfläche entstehende Laibungen rechtwinklig zur
Flächendämmung ausbilden.

Überdeckung der Blendrahmen: '3' cm
Menge: 18,000 lfm

**1.4.150 Nachweis Verdübelung anhand eines Dübelbildes**
Für einen Nachweis der Dübelmengen/m² nach DIN 1055-4
ist eine Ausführungsplanung mit Ermittlung der statisch
erforderlichen Dübelmenge in Abhängigkeit des
Untergrundes und des aufzubringenden
Wärmedämm-Verbundsystemes anhand eines Dübelbildes zu
erstellen.
Menge: 1,000 psch

**1.4.160 Verdübelung MW Dämmplatte oberflächenbündig / Senkdübel mit Teller 90 mm**
Statisch relevante Verdübelung mit bauaufsichtlich
zugelassenen WDVS Schraub-Tellerdübel in
oberflächenbündiger Montage unter dem Gewebe.
Dübellänge entsprechend der Dämmplattendicke wählen.
Die Dübel müssen mind. 25 mm (bei Porenbeton 65 mm) im
tragfähigen Untergrund verankert sein, Putzschichten
sind zu überbrücken. Nach der Montage die Dübel mit
WDVS Dübel-Stopfen schließen.

Brillux  WDVS Senkdübel STR U 2G 381 oder gleichwertig
Brillux  WDVS Dübelteller 3711 Typ VT 90 oder
gleichwertig
Brillux  WDVS Dübelstopfen STR 3827  oder gleichwertig

Dübeldichte: gemäß Nachweis der Verdübelung
Menge: 850,000 m²

**1.4.170 Zulage: konstruktive Verdübelung im Randbereich**
Zulage zur Vorposition

Leistung wie zuletzt in vollem Wortlaut beschrieben,
jedoch im Randbereich

Dübeldichte nach Herstellervorgabe
Menge: 850,000 m²

**1.4.180 Mineralische Ausgleichsspachtelung auf MW-Dämmplatten herstellen**
Ausgleichsspachtelung auf MW-Fassadendämmplatten mit
mineralischem, faserverstärktem Armierungsmörtel
herstellen.

Schichtdicke: ca 1,0 mm

Brillux  WDVS Klebe- und Armierungsmörtel L3500 oder
gleichwertig
Menge: 850,000 m²

**1.4.190 Anschluss an Fenster und Türen mit Gewebe-Anputzleiste**
WDVS Gewebe-Anputzleiste auf Fenster- und Türrahmen
anbringen. Den Gewebestreifen in die nachfolgende
Armierungsschicht überlappend einbetten.

selbstklebend, geprüft hinsichtlich
Schlagregendichtheit, mit TPE-Schutzlippe, Anputzkante,
breiter Abbruchkante und integriertem Gewebestreifen,
Klasse A gemäß VDPM-Merkblatt

Brillux  WDVS Gewebe-Anputzleiste 3707 oder
gleichwertig
Menge: 350,000 lfm

**1.4.200 Kantenschutz im Sturzbereich / Tropfkantenprofil, Kunststoff**
WDVS Tropfkantenprofil auf Unterkanten (Sturzbereich)
der WDVS Dämmplatten mit der systemzugehörigen
Armierungsmasse vollflächig anbringen. Die
Gewebestreifen sind in die nachfolgende
Armierungsschicht einzubetten.

Brillux  WDVS Tropfkantenprofil 3678 oder gleichwertig
Menge: 75,000 lfm

**1.4.210 Kantenschutz an Gebäudeecken / Gewebe-Eckschutzschiene**
WDVS Gewebe-Eckschutzschiene als Kantenschutz an allen
Gebäudeecken lot- und fluchtrecht in die nachfolgend
beschriebene Armierungsmasse einbetten.

Format: 100 * 230 mm

Brillux  WDVS Gewebe-Eckschutzschiene 3763 oder
gleichwertig
Menge: 420,000 lfm

**1.4.220 Putzabschluss mit Attikaprofil herstellen**
WDVS Attikaprofil als Putzabschluss mit gezielter
Wasserabführung einbauen. Der Gewebestreifen ist in die
nachfolgende Armierungsschicht zu integrieren.

Brillux  WDVS Attikaprofil 3733 oder gleichwertig
Menge: 80,000 lfm

**1.4.230 Flächenarmierung mineralischer Klebe- und Armierungsmörtel**
Flächenarmierung mit WDVS Glasseidengewebe, ca. 10 cm
überlappend und mineralischem, faserverstärktem
Armierungsmörtel herstellen.

Schichtdicke: 3 - 4 mm

Brillux  WDVS Klebe- und Armierungsmörtel L3500 oder
gleichwertig
Brillux  WDVS Glasseidengewebe 3797 oder gleichwertig
Menge: 850,000 m²

**1.4.240 Laibungen an Öffnungen und Nischen wie vor beschrieben armieren**
Laibungen an Öffnungen und Nischen, wie in der
vorgenannten Position zur Armierungsausbildung in
diesem WDV-System beschrieben, armieren.

Laibungstiefe: '33' cm

Brillux  WDVS Klebe- und Armierungsmörtel L3500 oder
gleichwertig
Brillux  WDVS Glasseidengewebe 3797 oder gleichwertig
Menge: 350,000 lfm

**1.4.250 Diagonalarmierung herstellen / Armierungspfeile**
Diagonalarmierungen an allen Fassadenöffnungen und
Aussparungen mit WDVS Diagonal-Armierungspfeil unter
Verwendung der systemgerechten Armierungsmasse
herstellen.

Brillux  WDVS Diagonal-Armierungspfeil 3713 oder
gleichwertig
Menge: 298,000 Stk

**1.4.260 Zusatzarmierung beanspruchter Bereiche mit Panzergewebe**
WDVS Panzergewebe als Zusatzarmierung für besonders
beanspruchte Bereiche und zur Erhöhung der
Stoßfestigkeit vor der Flächenarmierung aufbringen.
Leistung mit der eingesetzten Armierungsmasse wie in
der Ausführung zur Flächenarmierung beschrieben, jedoch
nicht überlappend.

Höhe der Zusatzarmierung: 1,50 m über GOK

Brillux  WDVS Klebe- und Armierungsmörtel L 3500 oder
gleichwertig
Brillux  WDVS Panzergewebe 3773 oder gleichwertig
Menge: 115,000 m²

**1.4.270 Mineral-Leichtputz, Kratzputz-Struktur, 3,0 mm**
Oberputz: Mineral-Leichtputz auf die mineralisch
armierten Fassadenflächen auftragen, auf Kornstärke
abziehen und strukturieren.

genormte mineralische Bindemittel, äußerst
wasserdampfdiffusionsfähig, wetterbeständig, leicht
verarbeitbar, Kratzputzstruktur, für außen

Körnung: 3,0 mm

Standardfarbton: weiß

Brillux  Mineral-Leichtputz KR K3 3622 oder
gleichwertig
Menge: 850,000 m²

**1.4.280 Leibungsausbildung mit Glattputz**
Oberputz: Mineral-Glattputz auftragen, durchkämmen und
abglätten. Flächen nach dem Anziehen filzen.

Mineralputz für außen, haftfest, hoch
wasserdampfdiffusionsfähig

Standardfarbton: weiß

Leibungstiefe : 33 cm

Brillux  Mineral-Leichtputz G 3679 oder gleichwertig
Menge: 350,000 lfm

**1.4.290 Faschenausbildung mit Glattputz**
Oberputz: Mineral-Glattputz auftragen, durchkämmen und
abglätten. Flächen nach dem Anziehen filzen.

Mineralputz für außen, haftfest, hoch
wasserdampfdiffusionsfähig

Standardfarbton: weiß

Faschenbreite : 5 cm

Brillux  Mineral-Leichtputz G 3679 oder gleichwertig
Menge: 350,000 lfm

**1.4.300 Sockelbeschichtung mit Glattputz**
Oberputz: Mineral-Glattputz auftragen, durchkämmen und
abglätten. Flächen nach dem Anziehen filzen.

Mineralputz für außen, haftfest, hoch
wasserdampfdiffusionsfähig

Standardfarbton: weiß

Einbauhöhe: 0,40 m

Brillux  Mineral-Leichtputz G 3679 oder gleichwertig
Menge: 30,000 m²

#### Abschnitt 1.5 Montageelemente

**1.5.10 Universalmontageplatte, rechteckig anbringen**
Montageelement mit mineralischem Klebemörtel in Dicke
der Fassadendämmung oberflächenbündig anbringen.
Zusätzliche Befestigung nach Aushärtung des Klebers mit
vier Schraubdübeln. Einschließlich schließen der Löcher
mit EPS-Stopfen, anarbeiten der Dämmplatten und
Kennzeichnung in der Fläche.

Typ: Universalmontageplatte inkl. Befestigungsmaterial

rechteckig, fäulnisresistent, Polyurethan-Hartschaum,
schwarz, Rohdichte 200 kg/m3

Größe: 238 x 138 mm mit Nutzfläche 170 x 70 mm

Für Dämmschichtdicke: ..... mm

Montageposition nach Angabe des Auftraggebers

Brillux  Universalmontageplatte R 3847 oder
gleichwertig
Menge: 10,000 Stk

**1.5.20 Nistkasten für Bienen/Insekten anbringen**
*** Bedarfsposition mit GB
Nistkasten mit dem im WDV-System zum Einsatz kommenden
Kleber im Zuge der Dämmplattenverklebung
oberflächenbündig anbringen. Bei höherer Dämmdicke die
Rückseiten mit artgleichem Dämmstoff des umgebenden
WDV-Systems und WDVS Montagekleber hinterfüttern oder
die Fassadendämmplatte aussparen. Spalten zwischen
Nisthilfe und Dämmplatten bis max. 5 mm mit
PUR-Füllschaum verfüllen. Herausgequollenen,
überstehenden Füllschaum nach dem Aushärten
oberflächenbündig entfernen.

Typ: Für Bienen/Insekten

Abmessung (H/B): 400 x 220 mm

Tiefe: 100 mm

Montageposition nach Angabe der Bauleitung

Brillux  Nistkasten 3661 oder gleichwertig
Brillux  WDVS Montagekleber 3860 oder gleichwertig
Brillux  PUR-Füllschaum 3555 oder gleichwertig
Menge: 1,000 Stk

**1.5.30 Nistkasten für Fledermäuse anbringen**
*** Bedarfsposition mit GB
Nistkasten mit dem im WDV-System zum Einsatz kommenden
Kleber im Zuge der Dämmplattenverklebung
oberflächenbündig anbringen. Bei höherer Dämmdicke die
Rückseiten mit artgleichem Dämmstoff des umgebenden
WDV-Systems und WDVS Montagekleber hinterfüttern oder
die Fassadendämmplatte aussparen. Spalten zwischen
Nisthilfe und Dämmplatten bis max. 5 mm mit
PUR-Füllschaum verfüllen. Herausgequollenen,
überstehenden Füllschaum nach dem Aushärten
oberflächenbündig entfernen.

Typ: Für Fledermäuse

Abmessung (H/B): 500 x 300 mm

Tiefe: 120 mm

Montageposition nach Angabe der Bauleitung

Brillux  Nistkasten 3661 oder gleichwertig
Brillux  WDVS Montagekleber 3860 oder gleichwertig
Brillux  PUR-Füllschaum 3555 oder gleichwertig
Menge: 1,000 Stk

**1.5.40 Nistkasten für Sperlinge anbringen**
*** Bedarfsposition mit GB
Nistkasten mit dem im WDV-System zum Einsatz kommenden
Kleber im Zuge der Dämmplattenverklebung
oberflächenbündig anbringen. Bei höherer Dämmdicke die
Rückseiten mit artgleichem Dämmstoff des umgebenden
WDV-Systems und WDVS Montagekleber hinterfüttern oder
die Fassadendämmplatte aussparen. Spalten zwischen
Nisthilfe und Dämmplatten bis max. 5 mm mit
PUR-Füllschaum verfüllen. Herausgequollenen,
überstehenden Füllschaum nach dem Aushärten
oberflächenbündig entfernen.

Typ: Für Sperlinge

Abmessung (H/B): 250 x 175 mm

Tiefe: 120 mm

Montageposition nach Angabe der Bauleitung

Brillux  Nistkasten 3661 oder gleichwertig
Brillux  WDVS Montagekleber 3860 oder gleichwertig
Brillux  PUR-Füllschaum 3555 oder gleichwertig
Menge: 1,000 Stk

**1.5.50 Nistkasten für Mauersegler anbringen**
*** Bedarfsposition mit GB
Nistkasten mit dem im WDV-System zum Einsatz kommenden
Kleber im Zuge der Dämmplattenverklebung
oberflächenbündig anbringen. Bei höherer Dämmdicke die
Rückseiten mit artgleichem Dämmstoff des umgebenden
WDV-Systems und WDVS Montagekleber hinterfüttern oder
die Fassadendämmplatte aussparen. Spalten zwischen
Nisthilfe und Dämmplatten bis max. 5 mm mit
PUR-Füllschaum verfüllen. Herausgequollenen,
überstehenden Füllschaum nach dem Aushärten
oberflächenbündig entfernen.

Typ: Für Mauersegler

Abmessung (H/B): 175 x 400 mm

Tiefe: 125 mm

Montageposition nach Angabe der Bauleitung

Brillux  Nistkasten 3661 oder gleichwertig
Brillux  WDVS Montagekleber 3860 oder gleichwertig
Brillux  PUR-Füllschaum 3555 oder gleichwertig
Menge: 1,000 Stk

#### Abschnitt 1.6 Fassadenanstrich

**1.6.10 Anstrich Silikat - Fassadenfarbe**
Grundbeschichtung mit einer geeigneten Grundierung,
Zwischen- und Schlussbeschichtung mit Silikat -
Fassadenfarbe, wetterbeständig, hoch
wasserdampfdurchlässig, gut deckend, matt,
wasserverdünnbar, mit mineralischen Charakter

Wasserdampfdurchlässigkeit: Klasse V1 (hoch)

Wasseraufnahmekoeffizient: Klasse W3 (niedrig)

Wasserdampf-Diffusionsstromdichte: V >/= 2000 g/qmd

Farbton: weiss bis hell getönt

Angabe durch Bauleitung

Auf Anforderung der Bauleitung sind bis zu 3
Musterflächen von mind. 1m²  zu erstellen. Diese werden
nicht extra vergütet.

Zwischenbeschichtung
Brillux  Extrasil 1911 oder gleichwertig

Schlussbeschichtung
Brillux  Extrasil 1911 oder gleichwertig
Menge: 850,000 m²

**1.6.20 Anstrich Fensterlaibungen und Faschen**
Laibungen und Faschen mit geeigneter Grundierung
vorbeschichten. Anschliessend eine Zwischen- und
Schlussbeschichtung mit der gewählten Fassadenfarbe
aufbringen.

Farbton: weiss bis hell getönt

Angabe durch Bauleitung

Leibungstiefe  ca. 33 cm
Faschenbreite  ca. 5 cm
Menge: 350,000 lfm

**1.6.30 Anstrich Farbton -mittel getönt- als Zulage**
Mittel getönte Anstriche der Nassabriebbeständigkeit:
Klasse 1, 2 und 3

Farbton: nach Vorgabe der Bauleitung
Menge: 1,000 m²

**1.6.40 Anstrich Farbton -satt getönt- als Zulage**
Satt getönte Anstriche der Nassabriebbeständigkeit:
Klasse 1, 2 und 3

Farbton: nach Vorgabe der Bauleitung
Menge: 1,000 m²

**1.6.50 Anstrich Farbton -Vollton- als Zulage**
Vollton, Anstriche der Nassabriebbeständigkeit: Klasse
1, 2 und 3

Farbton: nach Vorgabe der Bauleitung
Menge: 1,000 m²

**1.6.60 Zulage: Mehrfarbiges Absetzen der Fassadenfläche**
-nur auf Anweisung der Bauleitung-

Zulage Für scharfkantiges Abkleben für mehrfarbige
Anstricharbeiten um einen sauberen, geraden Übergang
von einem Farbton zum anderen zu gewährleisten
Menge: 30,000 m²

**1.6.70 Dauerelastische Versiegelung der Bauteile**
Dauerelastische Versiegelung der Bauteile mit geignetem
Material nach Herstellervorgabe einschl. aller
Nebenarbeiten.
Menge: 450,000 lfm

#### Abschnitt 1.7 Metallanstrich

**1.7.10 Metall - Gitterwerk lackieren (10 Fenstergitter)**
Metall - Gitterwerk wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 3,000 m²

#### Abschnitt 1.8 Balkonplatte demontage und Abdichtung Anschluss neue Balkontür Barrierefrei

*Hinweis*
Die neuen Balkontürschwellen werden Barrierefrei
hergestellt.
Der Einbau der Türschwelle erfolgt seitens
Fensterfirma.
Die Abdichtung muss im Zuge der WDVS Arbeiten erfolgen,
gemäß Prüfzulassung Triflex / Alumat erfolgen. Detail
siehe Leistungsposition. Vor der Balkontür wird eim
Anschluss seitens Balkonfirma eine Entwässerungsrinne
eingebaut. Maße und Schnittstellen sind mit den
zuständigen Gewerken abzustimmen.

**1.8.10 Balkonplatten abschneiden ca. 1,65 x 1,20 m**
*** Bedarfsposition mit GB
vorhandene Balkonplatten, Beton,  in
allen Geschossen mit umlaufendem
-Stahlgeländer und Füllungen aus
Kunststoffprofilen

ca. ~ 1,65 x 1,20 m Einzelgröße

Fassadenbündig abschneiden und
vollständig entsorgen.

Die Schnittflächen sind wie nachstehend beschrieben
zu versiegeln:
Freiliegende Bewehrungsstähle sind durch Sandstrahlen metallisch blank zu entrosten:
Entrostungsgrad  2 1/2
nach DIN 55 928, Teil 4.
Die so entrosteten Bewehrungsstähle sind sofort
nach dem Strahlen mit dem dafür vom Systemhersteller vorgesehenen Korrosionsschutz zu beschichten.
Scnittflächen mit einem PCC-Mörtel als Haftbrücke
vorschlämmen und frisch in frisch mit PCC-Mörtel
fluchtgerecht mit dem vorhandenen Wandputz
latten- und lehrengerecht in der erforderlichen
Schichtstärke neu verputzen.

EIn Abstemmen der Balkone ist nicht zulässig.

Sämtliche erforderlichen Arbeitsschutzeinrichtungen,
insbesondere die zur Gefahrenabwehr beim Abschneiden
der  Balkonplatten, sind mit dem Einheitspreis dieser
Position vergütet.
Menge: 6,000 Stk

**1.8.20 Vorsatzbalkone: Türschwelle zu Balkon-, und Terassentüren abdichten**
Abdichten der Türschwelle mit Triflex ProDetail inkl.
Triflex
Spezialvlies.

Verbrauch Triflex ProDetail: mind. 3,00 kg/m²

Ausführung nach den technischen Richtlinien des
Materialherstellers.

Abmessung Türschwelle: b = '135' cm

Triflex  ProDetail
Triflex  Spezialvlies.

Einschließlich der erforderlichen Ausbildung von Ecken
und Kehlen, Abdichtungshöhe gemäß Vorgaben des
Herstellers mind. 30 cm (Abwicklung).
Menge: 12,000 lfm

#### Abschnitt 1.9 Stundenlohnarbeiten

*Hinweis*
Stoffe oder Bauteile, Bauhilfs- und Betriebsstoffe usw.
werden zum Nachweis, nach den z.Zt. der Lieferung
gültigen Material-Tagespreisen,
vergütet.

Die Arbeitsberichte sind der Bauleitung innerhalb von 2 Werktagen zur
Anerkennung vorzulegen.

**1.9.10 Maler - Geselle**
Menge: 20,000 Std

USt %: 19,00
